# Mortero de fraguado instantáneo para la obturación de vías de agua, PROPAM® IMPE PLUG de Molins

- Propiedad del archivo: CONSTRUNARIO
- Formato: FIEBDC-3/2012
- Programa: Construnario Versión 3.51
- Fecha de los precios: 09/07/2024
- Divisa: EUR

**MOL_PROIMPEPLUG** kg Mortero de fraguado instantáneo para la obturación de vías de agua, PROPAM® IMPE PLUG de Molins
Mortero de fraguado instantáneo para la obturación de vías de agua, PROPAM® IMPE PLUG de Molins Campos de aplicación: Taponamiento de vías de agua bajo presión sobre hormigón y otros soportes. Taponamiento de fisuras con presencia de agua. Ejecución de medias cañas en encuentros con presencia de agua. Anclaje para inmediata puesta en servicio. Utilizable en trabajos previos para la impermeabilización en sótanos, garajes, fosos de ascensor, galerías, depósitos, etc.. Propiedades: Fraguado instantáneo y endurecimiento muy rápido. Alta adherencia sin puente de unión. Detiene el paso del agua al instante. No presenta retracción, fisuración o debilidad estructural a pesar de su alto calor de hidratación. Su rápido inicio y fin de fraguado se puede controlar con la temperatura del agua de amasado. Fácil mezclado y puesta en obra. Exento de cloruros. Respetuoso con el medio ambiente, base cemento, no corrosivo ni tóxico. Consumo: El consumo será aproximadamente de 1,65 Kg por litro de volumen a rellenar. Estos consumos son teóricos y deben ajustarse según los condicionantes de la obra. Colores: Gris (Antes BETOPLUG) PROPAM® IMPE PLUG es un mortero monocomponente exento de cloruros de fraguado instantáneo diseñado para el taponamiento de vías de agua bajo presión y filtraciones procedentes de juntas, grietas o fisuras existentes en el hormigón y otros soportes.
