# Mortero para la impermeabilización de superficies, PROPAM® IMPE de Molins

- Propiedad del archivo: CONSTRUNARIO
- Formato: FIEBDC-3/2012
- Programa: Construnario Versión 3.51
- Fecha de los precios: 09/07/2024
- Divisa: EUR

**MOL_PROIMPER** kg Mortero para la impermeabilización de superficies, PROPAM® IMPE de Molins
Mortero para la impermeabilización de superficies, PROPAM® IMPE de Molins Campos de aplicación: Impermeabilización y protección de cualquier tipo de depósito o tanque destinado a contener agua. Impermeabilización de depósitos para agua potable. Impermeabilización de piscinas. Impermeabilización de estructuras enterradas como sótanos, fosos de ascensores, garajes, por encima y por debajo de la capa freática. Recubrimiento impermeable sobre paredes y suelos de duchas, cuartos de baño y lavabos, previo a la colocación de azulejos. Recubrimiento protector sobre sistemas de reparación del hormigón. Impermeabilización exterior de muros de cimentación en edificios nuevos. Protección de estructuras de hormigón frente a los efectos de las sales y los ciclos hielo-deshielo. Protección de estructuras bajo ambiente marino. Protección del hormigón contra la carbonatación. Propiedades: Proporciona un revestimiento completamente impermeable rellenando además todos los huecos y poros del soporte haciéndolo realmente continuo. Permeable al vapor de agua. Aplicable sobre soportes húmedos. Excelente adherencia, no siendo preciso puente de unión. Excelente impermeabilidad incluso bajo altas presiones a favor y en contra de la presión hidrostática. Aplicable tanto por encima como por debajo del nivel freático. Evita la aparición de eflorescencias. Apto para contacto con agua potable. Gran resistencia a los efectos del agua salada, ciclos hielo-deshielo y agentes atmosféricos. No contiene cloruros, materia orgánica ni agregados metálicos, lo que junto a su alto pH, aseguran la protección contra la corrosión de los elementos metálicos, anclajes, etc. Gran durabilidad. Sin mantenimiento Fácil de aplicar a brocha o por proyección. Respetuoso con el medio ambiente: base cemento, sin disolventes ni olores. Consumo: 1,5 Kg/m2 por mm de espesor. Colores: Gris, Blanco Mortero monocomponente formulado a base de cemento, áridos seleccionados y resinas impermeabilizantes, que forma un revestimiento completamente impermeable de gran adherencia, aplicable tanto a presión directa como a contrapresión. Apto para contacto con agua potable. Cumple con los requerimientos de la norma EN 1504-2. Dispone de Marcado CE 2+, para usos en edificación y obras de ingeniería civil de todo tipo.
