# Barrera química hidrófuga para el tratamiento de humedades por capilaridad, PROPAM® INJECT CREAM de Molins

- Propiedad del archivo: CONSTRUNARIO
- Formato: FIEBDC-3/2012
- Programa: Construnario Versión 3.51
- Fecha de los precios: 09/07/2024
- Divisa: EUR

**MOL_PROINCREAM** kg Barrera química hidrófuga para el tratamiento de humedades por capilaridad, PROPAM® INJECT CREAM de Molins
Barrera química hidrófuga para el tratamiento de humedades por capilaridad, PROPAM® INJECT CREAM de Molins Campos de aplicación: Tratamiento de humedades por capilaridad en muros mediante la creación de una barrera hidrófuga por inyección mediante una red de taladros realizada previamente. Tratamiento de muros de ladrillo con y sin cámara. Tratamiento de muros de piedra. Propiedades: Elevada penetración incluso en soportes poco absorbentes. Reducción inmediata de la capilaridad. Evita la aparición de eflorescencias. No tóxico, base agua. No ataca a las armaduras. Listo al uso. Fácil de aplicar sin precisar bombas ni mecanismos de inyección especiales. Consumo: Colores: (Antes PROPAM® CREAM) PROPAM® INJECT CREAM es un producto hidrófugo en crema a base de siloxanos en dispersión acuosa, que se inyecta con pistola en taladros realizados sobre mortero o mampostería, y forma una barrera química horizontal en el interior de los muros que evita la subida de agua por capilaridad.
