# Resina epoxi de muy baja viscosidad para inyecciones y sellado de fisuras, PROPAM INJECT 100 EPO de Molins

- Propiedad del archivo: CONSTRUNARIO
- Formato: FIEBDC-3/2012
- Programa: Construnario Versión 3.51
- Fecha de los precios: 09/07/2024
- Divisa: EUR

**MOL_PROINJ100** kg Resina epoxi de muy baja viscosidad para inyecciones y sellado de fisuras, PROPAM INJECT 100 EPO de Molins
Resina epoxi de muy baja viscosidad para inyecciones y sellado de fisuras, PROPAM INJECT 100 EPO de Molins Campos de aplicación: Inyección de fisuras no activas en hormigón estructural en vigas, pilares, losas, forjados, etc. Reparación y recuperación del monolitismo en estructuras de hormigón en puentes, canales, depósitos de agua, estructuras industriales, etc. Inyección o relleno de huecos en refuerzos estructurales. Consolidación de elementos mal adheridos. Anclaje de pernos. Relleno de huecos entre hormigón y chapas de acero. Propiedades: Muy baja viscosidad. Gran capacidad de penetración en pequeñas fisuras. Excelente adherencia sobre todo tipo de soportes como hormigón, madera, acero, ladrillo, mármol, granito, etc. Endurece sin retracción. No contiene disolventes. Se pueden tratar fisuras que estén ligeramente húmedas. Impermeable a los líquidos y al vapor de agua. Elevada adherencia y resistencias mecánicas. Excelente fluidez que facilita la percolación por gravedad de fisuras en hormigón con aberturas = 0,1mm. Consumo: El consumo estimado de BETOPOX® INYECCIÓN es de 1,0 Kg/m2 y mm de espesor. Un kilo de BETOPOX® INYECCIÓN rellena aproximadamente un volumen de 1 litro. Colores: Transparente (Antes BETOPOX INYECCIÓN) PROPAM INJECT 100 EPO es una resina epoxi de dos componentes sin disolventes, de muy baja viscosidad y gran capacidad de penetración y adherencia, diseñada para el relleno e inyección de fisuras, grietas y huecos en elementos estructurales como pilares, vigas, muros o soleras. Cumple con los requerimientos de la norma EN 1504-5. Dispone de Marcado CE 2+, para usos en edificación y obras de ingeniería civil de todo tipo.
