# Líquido mineralizador y consolidante, PROPAM® INJECT MINERALIZADOR de Molins

- Propiedad del archivo: CONSTRUNARIO
- Formato: FIEBDC-3/2012
- Programa: Construnario Versión 3.51
- Fecha de los precios: 09/07/2024
- Divisa: EUR

**MOL_PROINMIN** kg Líquido mineralizador y consolidante, PROPAM® INJECT MINERALIZADOR de Molins
Líquido mineralizador y consolidante, PROPAM® INJECT MINERALIZADOR de Molins Campos de aplicación: Impermeabilización de humedades por capilaridad mediante la creación de una barrera cristalina por inyección de una red de taladros realizada previamente. Sellado superficial de fachadas, bóvedas, cubiertas planas, pavimentos. Endurecimiento de pavimentos, tratamiento antipolvo y aumento de las resistencias mecánicas en industria. Mineralización y tratamientos de consolidación de piedra natural, en especial rocas calizas y areniscas sedimentarias. Propiedades: PROPAM® MINERALIZADOR, es un compuesto químico estudiado para su utilización sobre todo tipo de substratos por simple pulverización, aplicación a brocha, inmersión o puesta en contacto para su absorción por capilaridad, que tiene las siguientes propiedades: Reducción inmediata de la capilaridad. Gran poder de penetración. No genera sales ni eflorescencias ni altera el aspecto del soporte tratado. Mejora las características mecánicas y químicas de las superficies tratadas. No tóxico. No ataca a las armaduras. Transpirable al vapor de agua. Consumo: El consumo variará en función del uso y la aplicación. Se recomienda la realización de una prueba in situ para determinar de forma aproximada el consumo. Colores: Transparente (Antes PROPAM® MINERALIZADOR) PROPAM® INJECT MINERALIZADOR es un producto líquido que consolida y mejora la impermeabilidad de los soportes de piedra natural, ladrillos, tapial, adobe, cal, etc.; mediante un intercambio de iones con el substrato.
