# Malla de fibra de vidrio resistente a los álcalis

- Propiedad del archivo: CONSTRUNARIO
- Formato: FIEBDC-3/2012
- Programa: Construnario Versión 3.51
- Fecha de los precios: 09/07/2024
- Divisa: EUR

**MOL_PROMALLFB110** kg Malla de fibra de vidrio resistente a los álcalis, indicada para el refuerzo y armadura de puntos singulares en fachadas evitando la aparición de fisuras y grietas en el mortero monocapa, PROPAM® MALLA FIBRA DE VIDRIO 110 de Molins
Malla de fibra de vidrio resistente a los álcalis, indicada para el refuerzo y armadura de puntos singulares en fachadas evitando la aparición de fisuras y grietas en el mortero monocapa, PROPAM® MALLA FIBRA DE VIDRIO 110 de Molins Campos de aplicación: Refuerzo de puntos singulares en aplicación de revocos Refuerzo en rehabilitación de fachadas antiguas Morteros Monocapa Morteros de Cal Revocos de cemento Propiedades: Resistente a los álcalis Consumo: Colores: (Antes REVAT® MALLA FIBRA DE VIDRIO 110) Malla de fibra de vidrio resistente a los álcalis, indicada para el refuerzo y armadura de puntos singulares en fachadas evitando la aparición de fisuras y grietas en el mortero monocapa.
