# Resina de poliéster en cartucho para anclaje químico, PROPAM® NF POLI de Molins

- Propiedad del archivo: CONSTRUNARIO
- Formato: FIEBDC-3/2012
- Programa: Construnario Versión 3.51
- Fecha de los precios: 09/07/2024
- Divisa: EUR

**MOL_PRONFPOLI** kg Resina de poliéster en cartucho para anclaje químico, PROPAM® NF POLI de Molins
Resina de poliéster en cartucho para anclaje químico, PROPAM® NF POLI de Molins Campos de aplicación: Anclaje de varillas roscadas. Fijación de placas de anclaje en elementos prefabricados. Colocación de anclajes en fachadas ventiladas. Fijación de elementos en luminarias, balcones, escaleras, etc. Fijación de todo tipo de pernos en fábrica de ladrillo hueca y maciza y en hormigón. También adecuado para el relleno de huecos y fisuras. Propiedades: Fácil y rápida aplicación mediante el sistema de cartucho coaxial y mezclador automático en boquilla. Ejecución de anclajes de forma cómoda y limpia, con garantía de mezcla correcta y homogénea. Se puede emplear en varias ocasiones sin pérdidas de material, tan solo cambiando la cánula mezcladora. Permite el anclaje sobre soportes como ladrillo hueco o macizo, hormigón, mortero, piedra natural y roca. Libre de estireno y de bajo olor. Resistente a las agresiones de agentes químicos. Anclaje sin presión de expansión. Rápido curado y endurecimiento. Aplicable sobre soportes secos, húmedos e inundados. Elevada adherencia y capacidad de carga. Consumo: Colores: PROPAM® NF POLI es una resina bicomponente de poliéster sin estireno, envasada en cartucho coaxial con dosificación y mezcla automática en boquilla, diseñada para la fijación y anclaje rápido sobre soportes macizos y huecos de albañilería, fábrica de ladrillo, hormigón, piedra natural y roca. Certificado ETA según ETAG 001 opción 7 en hormigón y según ETAG 029 en mampostería
