# Mortero seco de excelente trabajabilidad, PROPAM® M7,5 de Molins

- Propiedad del archivo: CONSTRUNARIO
- Formato: FIEBDC-3/2012
- Programa: Construnario Versión 3.51
- Fecha de los precios: 09/07/2024
- Divisa: EUR

**MOL_PROPA75** kg Mortero seco de excelente trabajabilidad, PROPAM® M7,5 de Molins
Mortero seco de excelente trabajabilidad, PROPAM® M7,5 de Molins Campos de aplicación: El mortero seco M7,5 SILÍCEO es adecuado para obras de albañilería en general: mampostería, revoques, pavimentos de terrazo, etc. No adecuado para proyección a máquina. Propiedades: Evita mezclas. Facilidad de aplicación. Muy buena trabajabilidad Consumo: El consumo aproximado de M7,5 SILÍCEO es de 24 Kg/m2(por cada cm de espesor). Colores: Gris, blanco (Antes M7,5 SILÍCEO) El mortero seco PROPAM® M7,5 está formulado a base de cemento, áridos silíceos seleccionados y plastificantes que mejoran la trabajabilidad.
