# Imprimación epoxi estándar de baja viscosidad, PROPAM® FLOOR 100 de Molins

- Propiedad del archivo: CONSTRUNARIO
- Formato: FIEBDC-3/2012
- Programa: Construnario Versión 3.51
- Fecha de los precios: 09/07/2024
- Divisa: EUR

**MOL_PROPFLOO100** kg Imprimación epoxi estándar de baja viscosidad, PROPAM® FLOOR 100 de Molins
Imprimación epoxi estándar de baja viscosidad, PROPAM® FLOOR 100 de Molins Campos de aplicación: Imprimación, mortero de regularización o capas intermedias, de uso en interiores, de alta adherencia sobre soportes de hormigón, mortero, piedra, enfoscados de cemento y fibrocemento, previa a la aplicación de sistemas sintéticos, epoxi o poliuretano, para suelos industriales y decorativos. Diluido puede actuar como consolidante de soportes cementosos. No apto para sellados. Propiedades: Gran poder de humectación Baja viscosidad, alta penetración Excelente adherencia al soporte. Exento de disolventes. Posibilidad de altos espesores. Consumo: Como imprimación 0,25-0,300 Kg/m2. Como mortero de regularización 0.80 Kg/m² a 1 Kg/m². Como mortero seco, 1,7-2Kg/m2 x mm de aplicación de la mezcla de resina+cuarzo. Los consumos son aproximados y dependerán del estado y absorción del soporte. Para otros sistemas de aplicación consultar con el departamento técnico. Colores: Transparente, RAL1015, RAL3016, RAL5012, RAL6019, RAL7001, RAL9003, RAL9005. Imprimación epoxi de dos componentes, transparente y sin disolventes, de baja viscosidad. Apta para capas intermedias o morteros de pavimentos. SR-B1,5 Según UNE-EN 13813
