# Imprimación epoxi para soportes vitrificados, PROPAM® FLOOR 100 ADH de Molins

- Propiedad del archivo: CONSTRUNARIO
- Formato: FIEBDC-3/2012
- Programa: Construnario Versión 3.51
- Fecha de los precios: 09/07/2024
- Divisa: EUR

**MOL_PROPFLOO100ADH** kg Imprimación epoxi para soportes vitrificados, PROPAM® FLOOR 100 ADH de Molins
Imprimación epoxi de dos componentes, transparente ,sin disolventes ni cargas, de baja viscosidad. Apta para aplicación en soportes poco porosos y de difícil adhesion.SR-B1,5 Según UNE-EN 13813.
