# Imprimación epoxi estándar de baja viscosidad y secado rápido, PROPAM® FLOOR 100 FAST de Molins

- Propiedad del archivo: CONSTRUNARIO
- Formato: FIEBDC-3/2012
- Programa: Construnario Versión 3.51
- Fecha de los precios: 09/07/2024
- Divisa: EUR

**MOL_PROPFLOO100FAS** kg Imprimación epoxi estándar de baja viscosidad y secado rápido, PROPAM® FLOOR 100 FAST de Molins
Imprimación epoxi estándar de baja viscosidad y secado rápido, PROPAM® FLOOR 100 FAST de Molins Campos de aplicación: Imprimación, mortero de regularización o capas intermedias, de uso en interiores, de alta adherencia sobre soportes de hormigón, mortero, piedra, enfoscados de cemento y fibrocemento, previa a la aplicación de sistemas sintéticos, epoxi o poliuretano, para suelos industriales y decorativos. Versión rápida del PROPAM® FLOOR 100, solución para acortar los tiempos de puesta en obra. No apto para sellados. Propiedades: Gran poder de humectación y excelente penetración. Secado rápido. Excelente adherencia al soporte. Exento de disolventes. Posibilidad de altos espesores. Consumo: Como imprimación 0,25-0,300 Kg/m2. Como mortero de regularización 0.80 Kg/m˛ a 1 Kg/m˛. Capa gruesa: 0.45Kg/m˛ a 0.80Kg/m˛ y se satura con cuarzo. Los consumos son aproximados y dependerán del estado y absorción del soporte. Para otros sistemas de aplicación consultar con el departamento técnico. Colores: Transparente Imprimación epoxi de dos componentes , sin disolventes ni cargas, de secado rápido. Apta para capas intermedias en sistemas multicapa.SR-B1,5 Según UNE-EN 13813.
