# Imprimación epoxi para soportes húmedos, PROPAM® FLOOR 100 WET de Molins

- Propiedad del archivo: CONSTRUNARIO
- Formato: FIEBDC-3/2012
- Programa: Construnario Versión 3.51
- Fecha de los precios: 09/07/2024
- Divisa: EUR

**MOL_PROPFLOO100WET** kg Imprimación epoxi para soportes húmedos, PROPAM® FLOOR 100 WET de Molins
Imprimación epoxi para soportes húmedos, PROPAM® FLOOR 100 WET de Molins Campos de aplicación: Imprimación de alta penetración y adherencia sobre hormigón, mortero, piedra, enfoscados de cemento y fibrocemento, que presentan humedades superiores al 4%. Así como mortero de regularización y capas intermedias en suelos decorativos e industriales. No es aplicable sobre soportes con presión hidrostática permanente. Apto como puente de unión entre hormigón viejo y hormigón nuevo. No apto para sellados. Propiedades: Gran poder de humectación y excelente penetración. Excelente adherencia sobre soportes húmedos. Exento de disolventes. Posibilidad de altos espesores. Consumo: Como imprimación 0,25-0,300 Kg/m2. Capa gruesa 0.45Kg/m² a 0.80Kg/m² y se satura con cuarzo. Como mortero de regularización, el consumo variará en función del árido entre 0.80 Kg/m² a 1 Kg/m². Como puente de unión 0.500Kg/m². Colores: Transparente Imprimación epoxi de dos componentes, transparente y sin disolventes de alta penetración Especialmente diseñada, para actuar como capa adherente en soportes húmedos no encharcados o como puente de unión de hormigón viejo y nuevo.SR-B1,5 Según UNE-EN 13813.
