# Imprimación de resina epoxi en base agua de baja viscosidad PROPAM® PRIMER EPO de Molins

- Propiedad del archivo: CONSTRUNARIO
- Formato: FIEBDC-3/2012
- Programa: Construnario Versión 3.51
- Fecha de los precios: 09/07/2024
- Divisa: EUR

**MOL_PROPRIEPO** kg Imprimación de resina epoxi en base agua de baja viscosidad PROPAM® PRIMER EPO de Molins
Imprimación de resina epoxi en base agua de baja viscosidad PROPAM® PRIMER EPO de Molins Campos de aplicación: Imprimación sobre soportes de hormigón, morteros cementosos o epoxi. Imprimación para todos los sistemas de pavimentos en base epoxi y poliuretano. Propiedades: Baja viscosidad. Gran poder de humectación, penetración y sellado del soporte. Fácil aplicación. Libre de disolventes. Excelente adherencia. Elevada resistencia mecánica. Apta para el uso en interiores y exteriores. Consumo: El consumo aproximado de BETOPOX® PRIMER es de 300 g/m2 en función de la porosidad del soporte Colores: Transparente (Antes BETOPOX PRIMER) PROPAM® PRIMER EPO es una imprimación transparente de dos componentes de resina epoxi 100% sólidos y de baja viscosidad, diseñada para su aplicación como capa de imprimación previa a la aplicación de pavimentos en base epoxi o poliuretano.
