# Revestimiento epoxi de dos componentes, transparente y sin disolventes, para preparación de capas intermedias en sistemas multicapas conductivos, PROPAM® PRIMER EPO W de Molins

- Propiedad del archivo: CONSTRUNARIO
- Formato: FIEBDC-3/2012
- Programa: Construnario Versión 3.51
- Fecha de los precios: 09/07/2024
- Divisa: EUR

**MOL_PROPRIEPOW** kg Revestimiento epoxi de dos componentes, transparente y sin disolventes, para preparación de capas intermedias en sistemas multicapas conductivos, PROPAM® PRIMER EPO W de Molins
Revestimiento epoxi de dos componentes, transparente y sin disolventes, para preparación de capas intermedias en sistemas multicapas conductivos, PROPAM® PRIMER EPO W de Molins Campos de aplicación: Capa de fondo para los sistemas multicapa conductivos. De aplicación en Industria, salas blancas, quirófanos… donde se requieran sistemas de disipación de cargas electroestáticas. Propiedades: Permite la conductividad en los sistemas multicapa conductivos. Exento de disolventes. Posibilidad de altos espesores. Fácil aplicación. Consumo: 1kg/m2 Mezcla resina,+ GRANUCOL. 3Kg/m2 espolvoreo GRANUCOL COND. Consultar Sistema de pavimentos Conductivos. Colores: Incoloro con fibras Incoloro con fibras, Clase SR-AR1-B1,5-IR4 según UNE-EN 13813
