# Consolidante endurecededor,PROPAM® PRIMER DUR de Molins

- Propiedad del archivo: CONSTRUNARIO
- Formato: FIEBDC-3/2012
- Programa: Construnario Versión 3.51
- Fecha de los precios: 09/07/2024
- Divisa: EUR

**MOL_PROPRIMDUR** kg Consolidante endurecededor,PROPAM® PRIMER DUR de Molins
Consolidante endurecededor,PROPAM® PRIMER DUR de Molins Campos de aplicación: Consolidación de todo tipo de paramentos de mortero con tendencia a la disgregación superficial. Endurecimiento superficial en soportes de yeso y/o anhidrita. Propiedades: Elevado poder de penetración. Facilidad de aplicación. No corroe armaduras ni perfiles metálicos. Consumo: El consumo de PROPAM® DUR es de 0,2 l /m2. Colores: (Antes PROPAM® DUR) Consolidante líquido a base de resinas exentas de disolventes.
