# Imprimación de adherencia universal para soportes porosos y no porosos, PROPAM® PRIMER GRIP+ de Molins

- Propiedad del archivo: CONSTRUNARIO
- Formato: FIEBDC-3/2012
- Programa: Construnario Versión 3.51
- Fecha de los precios: 09/07/2024
- Divisa: EUR

**MOL_PROPRIMGRIP** kg Imprimación de adherencia universal para soportes porosos y no porosos, PROPAM® PRIMER GRIP+ de Molins
Imprimación de adherencia universal para soportes porosos y no porosos, PROPAM® PRIMER GRIP+ de Molins Campos de aplicación: Utilización en pavimentos y revestimientos tanto en interior como en exterior. Colocación de morteros autonivelantes y recrecidos sobre soportes porosos y no porosos. Aplicación de morteros de regularización sobre superficies sin absorción superficial (hormigón liso, cemento, yeso, cal, bloque de hormigón, etc.) Colocación de morteros autonivelantes y recrecidos sobre soportes de anhidrita. Colocación de cerámica y morteros decorativos sobre paredes de yeso. Aplicación por superposición sobre pavimentos cerámicos existentes. Colocación sobre soportes rígidos de madera. Colocación sobre metal. Propiedades: Listo al uso, no diluir con agua. Regula la porosidad de los soportes de manera uniforme. Reduce la formación de cráteres en las aplicaciones de suelos autonivelantes. Elevada adherencia sobre cualquier tipo de soporte (poroso y no poroso). Excelente impermeabilidad. Evita la reacción cemento-anhidrita. Consumo: El consumo recomendado es: soportes no porosos entre 200-300 gr/m2 soportes porosos entre 450- 550 gr/m2 El consumo final depende del estado y rugosidad del soporte. Colores: Rojo (Antes PROPAM® GRIP+) Imprimación promotora de adherencia universal lista al uso, a base de resinas acrílicas en dispersión y áridos silíceos de cuarzo, para aplicación de pavimentos y revestimientos cementosos y adhesivos de cerámica sobre todo tipo de soportes absorbentes y no absorbentes. Adecuado para la colocación de morteros de cemento sobre soportes de yeso o anhidrita.
