# Imprimación y sellador acrílico para soportes porosos, PROPAM® PRIMER SOL de Molins

- Propiedad del archivo: CONSTRUNARIO
- Formato: FIEBDC-3/2012
- Programa: Construnario Versión 3.51
- Fecha de los precios: 09/07/2024
- Divisa: EUR

**MOL_PROPRIMSOL** kg Imprimación y sellador acrílico para soportes porosos, PROPAM® PRIMER SOL de Molins
Imprimación y sellador acrílico para soportes porosos, PROPAM® PRIMER SOL de Molins Campos de aplicación: Imprimación y sellado de soportes porosos para la aplicación de morteros cementosos autonivelantes. Imprimación para la colocación de morteros cementosos autonivelantes sobre soportes de anhidrita. Imprimación para la colocación de cerámica y morteros decorativos sobre paredes de yeso. Propiedades: Sella eficazmente las superficies porosas de morteros y hormigones, homogeneizando la absorción de la superficie y evitando la pérdida de agua dentro del soporte. Reduce la formación de cráteres en las aplicaciones de suelos autonivelantes. Mejora la adherencia de los morteros especialmente sobre soportes absorbentes. Apta para el uso en interiores y exteriores. Listo al uso, no es preciso diluir con agua. Consumo: El consumo de PROPAM® PRIMER SOL es de 100-200 g/m2 en función de la porosidad y estado del soporte Colores: Blanquecino PROPAM® PRIMER SOL es una imprimación monocomponente a base de polímeros acrílicos en dispersión acuosa que regula la porosidad de soportes absorbentes y facilita la aplicación de los morteros cementosos autonivelantes y de recrecido.
