# Membrana elástica de poliuretano líquido pigmentada, para impermeabilización y protección, PROPAM® PUR de Molins

- Propiedad del archivo: CONSTRUNARIO
- Formato: FIEBDC-3/2012
- Programa: Construnario Versión 3.51
- Fecha de los precios: 09/07/2024
- Divisa: EUR

**MOL_PROPUR** kg Membrana elástica de poliuretano líquido pigmentada, para impermeabilización y protección, PROPAM® PUR de Molins
Membrana elástica de poliuretano líquido pigmentada, para impermeabilización y protección, PROPAM® PUR de Molins Campos de aplicación: Impermeabilización de cubiertas de todo tipo, incluso con tráfico intenso. Impermeabilización de terrazas y balcones. Impermeabilización de zonas húmedas bajo baldosa, como baños, vestuarios, terrazas, etc. Impermeabilización de conducciones de agua y canales. Impermeabilización de depósitos de agua. Impermeabilización de parterres, jardineras y cubiertas ajardinadas. Impermeabilización exterior de estructuras enterradas en obra civil y edificación. Propiedades: Gran elasticidad, superior al 600%. Excelente adherencia sobre todo tipo de soportes. Gran capacidad de puenteo de fisuras. Resistente a las temperaturas, manteniendo sus características entre -40ºC y +80ºC. Totalmente impermeable. Apto para inmersión permanente. Permeable al vapor de agua, permitiendo la transpiración del soporte. Buena resistencia química, al impacto y a la abrasión. Forma un revestimiento continuo, sin uniones ni solapes, adaptándose a las irregularidades del soporte y los puntos singulares. Fácil de aplicar, listo para el uso mediante aplicación manual o pistola. Alta resistencia a la intemperie y a U.V. Consumo: El consumo recomendado es de entre 1,5 y 2 Kg por m2, aplicado en dos o tres capas, con un espesor final de entre 1,2 y 1,6 mm. No obstante, es recomendable ajustar los consumos y el espesor final en función de los condicionantes de la obra, del uso y del soporte. Colores: Gris, teja PROPAM® PUR es una membrana líquida pigmentada de poliuretano monocomponente que al polimerizar forma una membrana continua impermeable de gran elasticidad, resistente a la intemperie y de excelente adherencia, para la impermeabilización y protección de superficies.
