# Membrana líquida elástica híbrida de poliuretano-acrílico base agua, para impermeabilización y protección, PROPAM® PUR HYBRID de Molins

- Propiedad del archivo: CONSTRUNARIO
- Formato: FIEBDC-3/2012
- Programa: Construnario Versión 3.51
- Fecha de los precios: 09/07/2024
- Divisa: EUR

**MOL_PROPURHYB** kg Membrana líquida elástica híbrida de poliuretano-acrílico base agua, para impermeabilización y protección, PROPAM® PUR HYBRID de Molins
Membrana líquida elástica híbrida de poliuretano-acrílico base agua, para impermeabilización y protección, PROPAM® PUR HYBRID de Molins Campos de aplicación: Impermeabilización de cubiertas de todo tipo. Impermeabilización de terrazas y balcones. Impermeabilización de zonas húmedas bajo baldosa, como baños, vestuarios, terrazas, etc. Impermeabilización de parterres, jardineras y cubiertas ajardinadas. Tratamiento de encuentros en chimeneas. Tratamiento e impermeabilización de juntas en fachadas y cubiertas. Protección y reparación sobre tejas, cubiertas de fibrocemento o canalones. Propiedades: Elasticidad superior al 300%. Excelente adherencia sobre todo tipo de soportes. Gran capacidad de puenteo de fisuras. Impermeable al agua y permeable al vapor de agua, permitiendo la transpiración del soporte. Forma un revestimiento continuo, sin uniones ni solapes, adaptándose a las irregularidades del soporte y los puntos singulares. Fácil de aplicar mediante aplicación manual o pistola. Alta resistencia a la intemperie y a la exposición solar (U.V.). Base agua, no tóxico, sin disolventes ni olor. Tixotrópico, permite su aplicación en vertical. Alta resistencia al agua estancada. Consumo: El consumo recomendado como membrana de impermeabilización es de entre 1,5 - 2 Kg / m2 aplicado en dos o tres capas armadas con BETOFIBER POLIESTER. El consumo recomendado como pintura de protección es de entre 0,8 y 1,2 Kg por m2. No obstante, es recomendable ajustar los consumos y el espesor final en función de los condicionantes de la obra, del uso y del soporte. Colores: Blanco, gris, rojo, teja PROPAM® PUR HYBRID es una membrana líquida bicomponente híbrida de poliuretano-acrílico base agua, que al polimerizar forma una membrana continua impermeable, elástica y sin juntas, tanto en superficies horizontales como verticales, para la impermeabilización y protección de superficies.
