# Mortero tixotrópico, de endurecimiento y fraguado rápido para pequeños anclajes y reparaciones no estructurales, PROPAM® REPAR 20R de Molins. Clase R2

- Propiedad del archivo: CONSTRUNARIO
- Formato: FIEBDC-3/2012
- Programa: Construnario Versión 3.51
- Fecha de los precios: 09/07/2024
- Divisa: EUR

**MOL_PROREPAR20R** kg Mortero tixotrópico, de endurecimiento y fraguado rápido para pequeños anclajes y reparaciones no estructurales, PROPAM® REPAR 20R de Molins. Clase R2
Mortero tixotrópico, de endurecimiento y fraguado rápido para pequeños anclajes y reparaciones no estructurales, PROPAM® REPAR 20R de Molins. Clase R2 Campos de aplicación: Restauración del hormigón a la forma y función especificada originalmente mediante mortero aplicado manual (Principio 3 de la norma EN 1504-9). Restauración del pasivado mediante incremento del recubrimiento con mortero de cemento y reemplazo del hormigón contaminado o carbonatado (Principio 7 de la norma EN 1504-9). Reparación rápida de elementos en hormigón y ejecución de aristas. Reparación puntual por parcheo del hormigón. Ideal para trabajos verticales en los que se precise un rápido fraguado Realización de medias cañas Fijación rápida de cualquier tipo, sobre superficies verticales y horizontales. Fijación rápida de garras, tuberías, sanitarios y bisagras, colocación de cajas y regatas para instalaciones eléctricas, sellado de conducciones en cemento, desagües, cisternas, detención de ligeras filtraciones de agua en estructuras enterradas, sótanos y huecos de ascensor, colocación de tapas de alcantarilla, etc. Propiedades: Endurecimiento y fraguado rápidos sin fisuración. Alta tixotropía. Aplicable en espesores 1 a 5 mm en nivelación cosmética de superficies, y 30 mm en reparaciones por parcheo. Excelente adherencia sin puente de unión. Su cuidada granulometría le proporciona un acabado estético fino, similar al del hormigón original. Aplicación manual. Consistencia muy fácil de trabajar. Buenas resistencias mecánicas a edades tempranas. No contiene cloruros. Resistente al agua y a las heladas. Pintable. Aplicable tanto en interiores como en exteriores. Consumo: 1,8 Kg/m2 y mm de espesor Colores: Gris PROPAM® REPAR 20R es un mortero de reparación tixotrópico de rápido fraguado, monocomponente, sin retracción, especialmente formulado a base de cementos de altas resistencias y aditivos especiales que le confieren unas excelentes propiedades, para la ejecución de pequeños anclajes y reparaciones del hormigón no estructurales. Cumple con los requerimientos de la clase R2 de la norma EN 1504-3.
