# Mortero tixotrópico, sulforesistente, de alta resistencia, reforzado con fibras para la reparación estructural del hormigón, PROPAM® REPAR 30 de Molins

- Propiedad del archivo: CONSTRUNARIO
- Formato: FIEBDC-3/2012
- Programa: Construnario Versión 3.51
- Fecha de los precios: 09/07/2024
- Divisa: EUR

**MOL_PROREPAR30** kg Mortero tixotrópico, sulforesistente, de alta resistencia, reforzado con fibras para la reparación estructural del hormigón, PROPAM® REPAR 30 de Molins
Mortero tixotrópico, sulforesistente, de alta resistencia, reforzado con fibras para la reparación estructural del hormigón, PROPAM® REPAR 30 de Molins Campos de aplicación: Restauración del hormigón a la forma y función especificada originalmente mediante mortero aplicado manual o proyectado (Principio 3 CR, método 3.1 y 3.3 según EN 1504-9). Refuerzo estructural mediante incremento de la capacidad portante de las estructuras de hormigón mediante adición de mortero (Principio 4 SS, método 4.4 según EN 1504-9). Restauración del pasivado mediante incremento del recubrimiento con mortero de cemento y reemplazo del hormigón contaminado o carbonatado (Principio 7 RP, métodos 7.1 y 7.2 según EN 1504-9). Reparación estructural de todo tipo de elementos como: Pilares, vigas, viguetas, cantos de forjado y losas. Estructuras industriales como chimeneas, torres de refrigeración, naves, etc. Puentes. Túneles y Estructuras enterradas. Reparación de Estructuras prefabricadas de hormigón. Rehabilitación de estructuras de edificación. Reparación de hormigones antiguos. Reparación de elementos prefabricados de hormigón. Decantadores, digestores, estaciones depuradoras, etc. Consultar con el Departamento Técnico cualquier aplicación diferente a la especificada. Propiedades: Alta tixotropía, aplicable en espesores 5 a 50 mm por capa. Resistente a sulfatos y a los ambientes marinos. Excelentes prestaciones mecánicas. Clase R3. Proyectable. Sin retracción y reforzado con fibras, no fisura. Su cuidada granulometría le proporciona un acabado similar al del hormigón original. No contiene cloruros, su alto pH protege contra la corrosión a los elementos metálicos como armaduras, anclajes, etc. Excelente adherencia al hormigón, incluso sobre soportes poco porosos. Impermeable. Aplicable en interiores y exteriores. Alta resistencia a la carbonatación y a los ciclos hielo-deshielo. Aplicable por proyección. Soporta temperaturas entre -50ºC y +500ºC. Excelente trabajabilidad. Protege la armadura de la corrosión inhibiendo su oxidación. Consumo: 19,5 Kg/m2 y cm de espesor. PROPAM® REPAR 30 es un mortero de reparación, tixotrópico, proyectable, de alta adherencia, monocomponente, sin retracción, sulforesistente, de altas resistencias mecánicas y reforzado con fibras. Especialmente formulado para la reparación estructural del hormigón. Cumple con los requerimientos de la clase R3 de la norma EN 1504-3. Dispone de Marcado CE 2+, para usos en edificación y obras de ingeniería civil de todo tipo.
