# Mortero tixotrópico sulforesistente de alta resistencia reforzado con fibras para la reparación estructural del hormigón, PROPAM® REPAR 40 de Molins

- Propiedad del archivo: CONSTRUNARIO
- Formato: FIEBDC-3/2012
- Programa: Construnario Versión 3.51
- Fecha de los precios: 09/07/2024
- Divisa: EUR

**MOL_PROREPAR40** kg Mortero tixotrópico sulforesistente de alta resistencia reforzado con fibras para la reparación estructural del hormigón, PROPAM® REPAR 40 de Molins
Mortero tixotrópico sulforesistente de alta resistencia reforzado con fibras para la reparación estructural del hormigón, PROPAM® REPAR 40 de Molins Campos de aplicación: Restauración del hormigón a la forma y función especificada originalmente mediante mortero aplicado manual o proyectado (Principio 3 CR, método 3.1 y 3.3 según EN 1504-9). Refuerzo estructural mediante incremento de la capacidad portante de las estructuras de hormigón mediante adición de mortero (Principio 4 SS, método 4.4 según EN 1504-9). Restauración del pasivado mediante incremento del recubrimiento con mortero de cemento y reemplazo del hormigón contaminado o carbonatado (Principio 7 RP, métodos 7.1 y 7.2 según EN 1504-9). Reparación estructural de todo tipo de elementos como: Pilares, vigas, viguetas, cantos de forjado y losas. Estructuras industriales como chimeneas, torres de refrigeración, naves, etc. Puentes. Túneles y Estructuras enterradas. Reparación de Estructuras prefabricadas de hormigón. Rehabilitación de estructuras de edificación. Propiedades: Alta tixotropía, aplicable en espesores 6 a 40 mm. Elevadas resistencias mecánicas. Sin retracción y reforzado con fibras, no fisura. Su cuidada granulometría le proporciona un acabado similar al del hormigón original. No contiene cloruros, su alto pH protege contra la corrosión a los elementos metálicos como armaduras, anclajes, etc. Excelente adherencia al hormigón, incluso sobre soportes poco porosos. Impermeable. Aplicable en interiores y exteriores. Alta resistencia a la carbonatación y a los ciclos hielo-deshielo. Aplicable por proyección. Soporta temperaturas entre -50ºC y +500ºC. Excelente trabajabilidad. Resistente a sulfatos. Protege la armadura de la corrosión inhibiendo su oxidación. Consumo: 20 Kg / m2 y cm de espesor. Colores: Gris PROPAM® REPAR 40 es un mortero de reparación tixotrópico de alta adherencia monocomponente sin retracción, de muy altas resistencias mecánicas y reforzado con fibras, especialmente formulado para la reparación estructural del hormigón. Cumple con los requerimientos de la clase R4 de la norma EN 1504-3. Dispone de Marcado CE 2+, para usos en edificación y obras de ingeniería civil de todo tipo.
