# Mortero tixotrópico de alta resistencia reforzado con fibras para la reparación estructural del hormigón, de fraguado y endurecimiento rápido, PROPAM® REPAR 910 R de Molins

- Propiedad del archivo: CONSTRUNARIO
- Formato: FIEBDC-3/2012
- Programa: Construnario Versión 3.51
- Fecha de los precios: 09/07/2024
- Divisa: EUR

**MOL_PROREPAR910R** kg Mortero tixotrópico de alta resistencia reforzado con fibras para la reparación estructural del hormigón, de fraguado y endurecimiento rápido, PROPAM® REPAR 910 R de Molins
Mortero tixotrópico de alta resistencia reforzado con fibras para la reparación estructural del hormigón, de fraguado y endurecimiento rápido, PROPAM® REPAR 910 R de Molins Campos de aplicación: Restauración del hormigón a la forma y función especificada originalmente mediante mortero aplicado manual o proyectado (Principio 3 CR, método 3.1 y 3.3 según EN 1504-9). Refuerzo estructural mediante incremento de la capacidad portante de las estructuras de hormigón mediante adición de mortero (Principio 4 SS, método 4.4 según EN 1504-9). Restauración del pasivado mediante incremento del recubrimiento con mortero de cemento y reemplazo del hormigón contaminado o carbonatado (Principio 7 RP, métodos 7.1 y 7.2 según EN 1504-9). Reparación estructural de todo tipo de elementos estructurales como: Pilares, vigas, viguetas, cantos de forjado y losas. Estructuras industriales como chimeneas, torres de refrigeración, naves, etc. Puentes. Túneles y Estructuras enterradas. Reparación de Estructuras prefabricadas de hormigón. Propiedades: Alta tixotropía, aplicable en espesores de 3 a 30 mm. Fraguado y endurecimiento rápido, permite una rápida puesta en servicio. Elevadas resistencias mecánicas. Sin retracción y reforzado con fibras, no fisura. Su cuidada granulometría proporciona un acabado similar al del hormigón original. No contiene cloruros, su alto pH protege contra la corrosión a los elementos metálicos como armaduras, anclajes, etc. Excelente adherencia al hormigón, incluso sobre soportes poco porosos. Impermeable. Aplicable en interiores y exteriores. Alta resistencia a la carbonatación y a los ciclos hielo-deshielo. Soporta temperaturas entre -50ºC y +500ºC. Excelente trabajabilidad. Consumo: 19 Kg / m2 y cm de espesor. Colores: Gris PROPAM® REPAR 910 R es un mortero de reparación tixotrópico, de fraguado rápido y de alta adherencia, monocomponente sin retracción, de alta resistencia mecánica y reforzado con fibras, especialmente formulado para la reparación estructural del hormigón. Cumple con los requerimientos de la clase R3 de la norma EN 1504-3. Dispone de Marcado CE 2+, para usos en edificación y obras de ingeniería civil de todo tipo.
