# Adhesivo tixotrópico en base resinas epoxi, PROPAM® REPAR EPO 920 de Molins

- Propiedad del archivo: CONSTRUNARIO
- Formato: FIEBDC-3/2012
- Programa: Construnario Versión 3.51
- Fecha de los precios: 09/07/2024
- Divisa: EUR

**MOL_PROREPAREPO920** kg Adhesivo tixotrópico en base resinas epoxi, PROPAM® REPAR EPO 920 de Molins
Adhesivo tixotrópico en base resinas epoxi, PROPAM® REPAR EPO 920 de Molins Campos de aplicación: Unión de hormigón viejo-nuevo. Pegado de platabandas de acero en refuerzos de estructuras. Adhesivo estructural para piedra, ladrillo, madera, fibrocemento, acero, etc. Adhesivo para prefabricados de hormigón o cerámica, bordillos, bloques, pilares, vigas, paneles, etc. Anclajes de esperas en horizontal. Reparaciones de aristas, coqueras, desconchones, etc. Propiedades: Excelente adherencia a prácticamente la totalidad de materiales de construcción: hormigón, mortero, acero, metal, madera, etc. Altas propiedades mecánicas. Muy buena resistencia a los ataques químicos producidos por ácidos, bases, sales, aguas desmineralizadas y residuales, aceites y carburantes. Elevada tixotropía, permite trabajar en superficies verticales y horizontales. No necesita imprimación. Altas resistencias mecánicas y a la abrasión. Al no llevar disolventes, cataliza sin pérdida de volumen. Impermeable. Aplicable en interiores y exteriores. Alta resistencia a la carbonatación y a los ciclos hielo-deshielo. Soporta temperaturas entre -50ºC y +500ºC. Excelente trabajabilidad. Consumo: El consumo de BETOPOX® 920 P, es aproximadamente de 1,8 Kg/m2 y mm. Colores: Gris (Antes BETOPOX 920 P) PROPAM® REPAR EPO 920 es un adhesivo estructural bicomponente a base de resinas epoxi sin disolventes y cargas seleccionadas, tixotrópico, especialmente diseñado para el pegado de materiales de construcción. Cumple con los requerimientos de la norma EN 1504-4. Dispone de Marcado CE 2+, para usos en edificación y obras de ingeniería civil de todo tipo.
