# Puente de unión epoxi de baja viscosidad para hormigones y morteros, PROPAM® REPAR EPO 93 de Molins

- Propiedad del archivo: CONSTRUNARIO
- Formato: FIEBDC-3/2012
- Programa: Construnario Versión 3.51
- Fecha de los precios: 09/07/2024
- Divisa: EUR

**MOL_PROREPAREPO93** kg Puente de unión epoxi de baja viscosidad para hormigones y morteros, PROPAM® REPAR EPO 93 de Molins
Puente de unión epoxi de baja viscosidad para hormigones y morteros, PROPAM® REPAR EPO 93 de Molins Campos de aplicación: Adecuado para los trabajos de refuerzo estructural del hormigón (Principio 4SS, método 4.4 de la EN 1504-9). Incremento de la capacidad portante de las estructuras de hormigón mediante adhesión (unión) de hormigón fresco sobre hormigón endurecido. Unión de hormigones endurecidos con frescos en juntas de hormigonado. Puente de unión entre hormigón y mortero en reparaciones estructurales. Relleno de fisuras y huecos. Puente adherente para morteros tixotrópicos epoxi y pavimentos cementosos. Puente de unión sobre madera, piedra, fibrocemento, etc. Protección frente a la corrosión de armaduras. Imprimación para sistemas de refuerzo metálicos y de fibra de carbono PROPAM® CARBOCOMP. Propiedades: Excelente adherencia a prácticamente la totalidad de materiales de construcción: hormigón, mortero, acero, metal, madera, etc. Altas propiedades mecánicas. Al no llevar disolventes, cataliza sin pérdida de volumen. Altas resistencias mecánicas y a la abrasión. Resistente al agua, sosa, ácidos débiles, aceites minerales, etc. Fácil mezclado y aplicación sobre cualquier soporte. Baja viscosidad, permite ser aplicado con pistola “air-less”. Consumo: El consumo de BETOPOX® 93, es aproximadamente de 200-300 g/m2. pudiendo variar en función del uso, la porosidad y absorción del soporte. Colores: (Antes BETOPOX 93) PROPAM® REPAR EPO 93 es un puente de unión bicomponente a base de resinas epoxi sin disolventes, de baja viscosidad, especialmente diseñado para garantizar una perfecta adherencia entre hormigón o mortero fresco y hormigón endurecido. Cumple con los requerimientos de la norma EN 1504-4. Dispone de Marcado CE 2+, para usos en edificación y obras de ingeniería civil de todo tipo.
