# Mortero tixotrópico de alta resistencia reforzado con fibras para la reparación estructural del hormigón, de endurecimiento rápido, PROPAM® REPAR TECHNO de Molins

- Propiedad del archivo: CONSTRUNARIO
- Formato: FIEBDC-3/2012
- Programa: Construnario Versión 3.51
- Fecha de los precios: 09/07/2024
- Divisa: EUR

**MOL_PROREPARTECH** kg Mortero tixotrópico de alta resistencia reforzado con fibras para la reparación estructural del hormigón, de endurecimiento rápido, PROPAM® REPAR TECHNO de Molins
Mortero tixotrópico de alta resistencia reforzado con fibras para la reparación estructural del hormigón, de endurecimiento rápido, PROPAM® REPAR TECHNO de Molins Campos de aplicación: Restauración del hormigón a la forma y función especificada originalmente mediante mortero aplicado manual o proyectado (Principio 3 CR, método 3.1 y 3.3 según EN 1504-9). Refuerzo estructural mediante incremento de la capacidad portante de las estructuras de hormigón mediante adición de mortero (Principio 4 SS, método 4.4 según EN 1504-9). Control de la humedad por protección (Principio 2 MC, método 2.3 según EN 1504-9). Incremento de la resistividad mediante impregnación (Principio 8 IR, método 8.2 según En 1504-9). Control de las áreas anódicas mediante recubrimiento de la armadura mediante revestimiento con barrera (Principio 11 CA, método 11.2 según EN 1504-9). Reparación estructural de todo tipo de elementos como: Pilares, vigas, viguetas, cantos de forjado y losas. Estructuras industriales como chimeneas, torres de refrigeración, naves, etc. Puentes. Túneles y Estructuras enterradas. Reparación de Estructuras prefabricadas de hormigón. Rehabilitación de Estructuras de edificación. Propiedades: Permite la ejecución de la reparación estructural con un solo producto y en un solo paso. Fraguado rápido. Facilita la aplicación, el acabado y la rápida puesta en servicio. Elevadas resistencias mecánicas, incluso a edades tempranas. Sin retracción y reforzado con fibras, no fisura. Su cuidada granulometría le proporciona un acabado cosmético similar al del hormigón original. No contiene cloruros, su alto pH protege contra la corrosión a los elementos metálicos como armaduras, anclajes, etc. Excelente adherencia al hormigón, incluso sobre soportes poco porosos. Impermeable. Aplicable en interiores y exteriores. Alta resistencia a la carbonatación y a los ciclos hielo-deshielo. Soporta temperaturas entre -50ºC y +500ºC. Excelente trabajabilidad. Resistente a sulfatos. Protege la armadura de la corrosión inhibiendo su oxidación. Consumo: 18 Kg / m2 y cm de espesorcapas. No obstante, el consumo final dependerá en gran medida del estado y porosidad del soporte. Colores: Gris PROPAM® REPAR TECHNO es un mortero de reparación tixotrópico de alta adherencia monocomponente sin retracción, de muy altas resistencias mecánicas y reforzado con fibras, especialmente formulado para la reparación estructural del hormigón. Cumple con los requerimientos de las normas EN 1504-3 clase R4, EN 1504-2 y EN 1504-7. Dispone de Marcado CE 2+, para usos en edificación y obras de ingeniería civil de todo tipo.
