# Mortero tixotrópico sulforesistente de resistencia media, reforzado con fibras, para la reparación no estructural del hormigón, PROPAM® REPAR TECHNO 20 de Molins

- Propiedad del archivo: CONSTRUNARIO
- Formato: FIEBDC-3/2012
- Programa: Construnario Versión 3.51
- Fecha de los precios: 09/07/2024
- Divisa: EUR

**MOL_PROREPARTECH20** kg Mortero tixotrópico sulforesistente de resistencia media, reforzado con fibras, para la reparación no estructural del hormigón, PROPAM® REPAR TECHNO 20 de Molins
Mortero tixotrópico sulforesistente de resistencia media, reforzado con fibras, para la reparación no estructural del hormigón, PROPAM® REPAR TECHNO 20 de Molins Campos de aplicación: Restauración del hormigón a la forma y función especificada originalmente mediante mortero aplicado manual o proyectado (Principio 3 CR, método 3.1 y 3.3 según EN 1504-9). Restauración del pasivado mediante incremento del recubrimiento con mortero de cemento y reemplazo del hormigón contaminado o carbonatado (Principio 7 RP, métodos 7.1 y 7.2 según EN 1504-9) Reparación no estructural de todo tipo de elementos sometidos a ambientes agresivos como: Pilares, vigas, viguetas, cantos de forjado y losas, fabricados con cemento antisulfatos. Chimeneas, torres de refrigeración o naves, etc. Decantadores, digestores, estaciones depuradoras, etc. Túneles y estructuras enterradas en ambientes agresivos. Estructuras bajo ambiente salino o en contacto con agua de mar. Ejecución de trabajos de altas prestaciones: Enfoscado de altas prestaciones Reparación y recuperación de volúmenes en fachadas, balcones… Regularización superficial en piscinas, depósitos, arquetas... Ejecución de medias cañas y regularización, previa a la ejecución de sistemas impermeabilizantes Reparación y regularización en techos Regularización de soportes previo a la colocación de cerámica o pavimentos ligeros. Propiedades: Resistente a sulfatos. Alta tixotropía, aplicable en espesores de 2 a 25 mm , manualmente o por proyección. (50 mm en dos capas) Reparación cosmética en capa fina (2 mm) Alta compatibilidad con soportes de hormigón y de fábrica de ladrillo. Sin retracción y reforzado con fibras, no fisura. Su cuidada granulometría le proporciona un acabado cosmético similar al del hormigón original No contiene cloruros, su alto pH protege contra la corrosión a los elementos metálicos como armaduras, anclajes, etc. Excelente adherencia al hormigón, incluso sobre soportes poco porosos. Impermeable. Aplicable en interiores y exteriores. Alta resistencia a la carbonatación y a los ciclos hielo-deshielo. Aplicable por proyección. Soporta temperaturas entre -50ºC y +500ºC. Excelente trabajabilidad. Consumo: 16 Kg/m2 y cm de espesor Colores: Gris PROPAM® REPAR TECHNO 20 es un mortero tixotrópico, sin retracción y sulforesistente, para regularización en capa gruesa de acabado fino. De alta adherencia, de resistencias mecánicas medias y reforzado con fibras. Especialmente formulado para la reparación no estructural del hormigón bajo ambientes agresivos. Cumple con los requerimientos de las normas EN 1504-3 (R2) y EN 1504-2. Dispone de Marcado CE 2+, para usos en edificación y obras de ingeniería civil de todo tipo.
