# Mortero tixotrópico sulforesistente de alta resistencia, reforzado con fibras e inhibidor migratorio de la corrosión, para la reparación estructural del hormigón, PROPAM® REPAR TECHNO 40 MCI de Molins

- Propiedad del archivo: CONSTRUNARIO
- Formato: FIEBDC-3/2012
- Programa: Construnario Versión 3.51
- Fecha de los precios: 09/07/2024
- Divisa: EUR

**MOL_PROREPARTECH40MCI** kg Mortero tixotrópico sulforesistente de alta resistencia, reforzado con fibras e inhibidor migratorio de la corrosión, para la reparación estructural del hormigón, PROPAM® REPAR TECHNO 40 MCI de Molins
Mortero tixotrópico sulforesistente de alta resistencia, reforzado con fibras e inhibidor migratorio de la corrosión, para la reparación estructural del hormigón, PROPAM® REPAR TECHNO 40 MCI de Molins Campos de aplicación: Restauración del hormigón a la forma y función especificada originalmente mediante mortero aplicado manual o proyectado (Principio 3 CR, método 3.1 y 3.3 según EN 1504-9). Refuerzo estructural mediante incremento de la capacidad portante de las estructuras de hormigón mediante adición de mortero (Principio 4 SS, método 4.4 según EN 1504-9). Restauración del pasivado mediante incremento del recubrimiento con mortero de cemento y reemplazo del hormigón contaminado o carbonatado (Principio 7 RP, métodos 7.1 y 7.2 según EN 1504-9). Control de la humedad por protección (Principio 2 MC, método 2.3 según EN 1504-9). Incremento de la resistividad mediante impregnación (Principio 8 IR, método 8.2 según En 1504-9). Control de las áreas anódicas mediante recubrimiento de la armadura mediante revestimiento con barrera (Principio 11 CA, método 11.2 según EN 1504-9). Reparación estructural de todo tipo de elementos sometidos a ambientes agresivos como: Pilares, vigas, viguetas, cantos de forjado y losas, fabricados con cemento antisulfatos. Chimeneas, torres de refrigeración o naves, etc. Decantadores, digestores, estaciones depuradoras, etc. Túneles y estructuras enterradas en ambientes agresivos. Estructuras bajo ambiente salino o en contacto con agua de mar. Rehabilitación de estructuras de edificación. Propiedades: Permite la ejecución de la reparación estructural con un solo producto y en un solo paso. Contiene inhibidores migratorios de la corrosión, que aumentan la protección y durabilidad de la reparación. Resistente a sulfatos. Alta tixotropía, aplicable en espesores de 2 a 50 mm, manualmente o por proyección. Elevadas resistencias mecánicas. Sin retracción y reforzado con fibras, no fisura. Su cuidada granulometría le proporciona un acabado cosmético similar al del hormigón original. No contiene cloruros, su alto pH protege contra la corrosión a los elementos metálicos como armaduras, anclajes, etc. Excelente adherencia al hormigón, incluso sobre soportes poco porosos. Impermeable. Aplicable en interiores y exteriores. Alta resistencia a la carbonatación y a los ciclos hielo-deshielo. Aplicable por proyección. Soporta temperaturas entre -50ºC y +500ºC. Excelente trabajabilidad. Consumo: 18 Kg / m2 y cm de espesor Colores: Gris PROPAM® REPAR TECHNO 40 MCI es un mortero de reparación tixotrópico de alta adherencia monocomponente sin retracción, de muy altas resistencias mecánicas y reforzado con fibras e inhibidor migratorio de la corrosión, especialmente formulado para la reparación estructural del hormigón bajo ambientes agresivos. Dispone de Marcado CE 2+, para usos en edificación y obras de ingeniería civil de todo tipo.
