# Mortero fluido sulforresistente de alta resistencia, reforzado con fibras e inhibidor migratorio de la corrosión, para la reparación estructural del hormigón,PROPAM® REPAR TECHNO FLUID MCI de Molins

- Propiedad del archivo: CONSTRUNARIO
- Formato: FIEBDC-3/2012
- Programa: Construnario Versión 3.51
- Fecha de los precios: 09/07/2024
- Divisa: EUR

**MOL_PROREPARTECHFLMCI** kg Mortero fluido sulforresistente de alta resistencia, reforzado con fibras e inhibidor migratorio de la corrosión, para la reparación estructural del hormigón,PROPAM® REPAR TECHNO FLUID MCI de Molins
Mortero fluido sulforresistente de alta resistencia, reforzado con fibras e inhibidor migratorio de la corrosión, para la reparación estructural del hormigón,PROPAM® REPAR TECHNO FLUID MCI de Molins Campos de aplicación: Restauración del hormigón a la forma y función especificada originalmente mediante mortero aplicado manual o proyectado (Principio 3 CR, método 3.1 y 3.3 según EN 1504-9). Refuerzo estructural mediante incremento de la capacidad portante de las estructuras de hormigón mediante adición de mortero (Principio 4 SS, método 4.4 según EN 1504-9). Restauración del pasivado mediante incremento del recubrimiento con mortero de cemento y reemplazo del hormigón contaminado o carbonatado (Principio 7 RP, métodos 7.1 y 7.2 según EN 1504-9). Control de la humedad por protección (Principio 2 MC, método 2.3 según EN 1504-9). Incremento de la resistividad mediante impregnación (Principio 8 IR, método 8.2 según En 1504-9). Control de las áreas anódicas mediante recubrimiento de la armadura mediante revestimiento con barrera (Principio 11 CA, método 11.2 según EN 1504-9). Reparación de elementos estructurales horizontales por vertido directo o inyección. Reparación de elementos estructurales verticales encofrados por vertido o inyección. Recrecido de elementos estructurales para incrementar su capacidad portante. Reparación de baches y regeneración de soleras de hormigón. Pilas, pilares, estribos y vigas de puentes. Reparación y refuerzo de estructuras sometidas a ambiente agresivo, industrial o marino. Reparaciones en túneles, chimeneas, pilas, torres de refrigeración, estructuras industriales, construcciones enterradas, especialmente en condiciones agresivas. Plantas depuradoras de agua. Propiedades: Permite la ejecución de la reparación estructural con un solo producto y en un solo paso. Contiene inhibidores migratorios de la corrosión, que aumentan la protección y durabilidad de la reparación. Resistente a sulfatos. Excelente adherencia a soportes de hormigón, mortero, etc. Altas resistencias mecánicas iniciales y finales. Permite desencofrar a las 24 horas. Fluido. Permite una fácil aplicación por vertido o bombeo. No expansivo, sin retracción y reforzado con fibras. Buena resistencia a la abrasión. Alta impermeabilidad al agua y a los cloruros. No contiene cloruros, su alto pH protege contra la corrosión a los elementos metálicos como armaduras, anclajes, etc. Alta resistencia a la carbonatación y a los ciclos hielo-deshielo. Protege la armadura de la corrosión inhibiendo su oxidación. Consumo: 19 Kg / m2 y cm de espesor Colores: PROPAM® REPAR TECHNO FLUID MCI es un mortero de reparación fluido de alta adherencia monocomponente sin retracción, de muy altas resistencias mecánicas y reforzado con fibras, especialmente formulado para la reparación y el refuerzo estructural del hormigón bajo ambientes agresivos. Cumple con los requerimientos de las normas EN 1504-3 clase R4, EN 1504-2 y EN 1504-7.
