# Emulsión de resinas acrílicas para confección de morteros mejorados y puentes de unión, PROPAM® TECH LATEX de Molins

- Propiedad del archivo: CONSTRUNARIO
- Formato: FIEBDC-3/2012
- Programa: Construnario Versión 3.51
- Fecha de los precios: 09/07/2024
- Divisa: EUR

**MOL_PROREPARTECHLAT** kg Emulsión de resinas acrílicas para confección de morteros mejorados y puentes de unión, PROPAM® TECH LATEX de Molins
Emulsión de resinas acrílicas para confección de morteros mejorados y puentes de unión, PROPAM® TECH LATEX de Molins Campos de aplicación: Mejora de morteros de albañilería, cementos cola, morteros de rejuntado, morteros de recrecido, etc. Preparación de puentes de unión e imprimaciones para la colocación de mortero fresco sobre hormigón endurecido. Confección de morteros para reparaciones no estructurales en hormigón, pavimentos, desconches, revocos. Confección de morteros de cemento para revocos sobre muros de hormigón y mampostería. Propiedades: Aumenta la compacidad y la impermeabilidad de los morteros. Uniformiza la absorción y la porosidad de los soportes. Plastifica la masa y permite reducir agua de amasado. Reduce el riesgo de fisuración de los morteros aditivados. Mejora la adherencia de los morteros especialmente sobre soportes absorbentes. Mejora las resistencias mecánicas y a la abrasión de los morteros. Resistente al medio alcalino. Consumo: El consumo de PROPAM® LÁTEX, es aproximadamente de 150-250 g/m2 cuando se utiliza para la confección de puentes de unión y de aproximadamente 0,5 -1,5 litros por saco de 25 Kg de mortero cuando se utiliza para mejorar morteros predosificados. Estos consumos son aproximados pudiendo variar en función del uso, la porosidad y absorción del soporte. Colores: (Antes PROPAM® LÁTEX) PROPAM® TECH LATEX es un aditivo líquido a base de polímeros acrílicos en dispersión, estables en medio alcalino, para la mejora de morteros en obra y para la confección de lechadas de imprimación y puentes de unión.
