# Sellador monocomponente elástico y adhesivo multiusos modificado con silanos, PROPAM® SEAL MS45 de Molins

- Propiedad del archivo: CONSTRUNARIO
- Formato: FIEBDC-3/2012
- Programa: Construnario Versión 3.51
- Fecha de los precios: 09/07/2024
- Divisa: EUR

**MOL_PROSEALMS45** kg Sellador monocomponente elástico y adhesivo multiusos modificado con silanos, PROPAM® SEAL MS45 de Molins
Sellador monocomponente elástico y adhesivo multiusos modificado con silanos, PROPAM® SEAL MS45 de Molins Campos de aplicación: Sellado de juntas en paredes y techos. Sellado de juntas de dilatación verticales y horizontales. Sellado de juntas en pavimentos industriales, parkings y áreas peatonales. Aplicable en interior y exterior. Sellado de cubiertas metálicas. Sellado de juntas entre carpinterías y paramentos. Sellado de elementos prefabricados de hormigón. Sellados en náutica, climatización, sanitarios, carpintería, saneamientos, etc. Pegado, fijación y sellado de elementos decorativos y constructivos como tejas, canalones, desagües, rodapiés, azulejos, etc. Propiedades: Sellador/adhesivo con alta elasticidad permanente. Fácil aplicación incluso sobre superficies húmedas. Adhiere sin imprimación sobre los materiales más comunes en construcción e industria. Neutro. No corroe los metales ni ataca los sustratos alcalinos (hormigón, ladrillo, mármol, etc.) No mancha los flancos de la junta Polimeriza rápidamente a temperatura ambiente por reacción con humedad ambiental. Resistente a los rayos U.V, a la intemperie y a cualquier tipo de agua, incluso salina Pintable una vez seco. Muy buena resistencia química frente a agua jabonosa, agua salina, álcalis y ácidos inorgánicos diluidos. Una vez polimerizado resiste temperaturas entre -40ºC y +90ºC. Consumo: Colores: Blanco, gris (Antes BETOFLEX MS45) Masilla adhesiva elástica de polímero sellador de nueva tecnología a base de polímeros modificados con silanos de alta calidad y monocomponente, indicado para sellado y pegado de la mayoría de los substratos utilizados en la industria de la construcción, obra civil-residencial, astilleros, automoción, etc . Permanece elástico tras curar. Excelente adherencia y resistencia química. Buena adherencia sobre superficies húmedas pega incluso bajo agua. Pintable una vez seco. Producto exento de isocianatos. Excelente resistencia a la intemperie y radiación Ultravioleta. Cumple con los requerimientos de las normas EN 15651-1 Tipo F EXT-INT CC y EN 15651-4 Tipo PW CC
