# Sellador elástico y adhesivo multiusos de poliuretano monocomponente de bajo módulo, PROPAM® SEAL PU20 de Molins

- Propiedad del archivo: CONSTRUNARIO
- Formato: FIEBDC-3/2012
- Programa: Construnario Versión 3.51
- Fecha de los precios: 09/07/2024
- Divisa: EUR

**MOL_PROSEALPU20** kg Sellador elástico y adhesivo multiusos de poliuretano monocomponente de bajo módulo, PROPAM® SEAL PU20 de Molins
Sellador elástico y adhesivo multiusos de poliuretano monocomponente de bajo módulo, PROPAM® SEAL PU20 de Molins Campos de aplicación: Sellado de juntas en paredes y techos. Sellado de juntas de dilatación verticales y horizontales. Sellado de juntas en pavimentos y suelos. Pegado, fijación y sellado de elementos decorativos y constructivos como tejas, canalones, desagües, rodapiés, azulejos, etc. Sellado de elementos prefabricados de hormigón. Relleno de grietas y fisuras. Aplicable en interior y exterior. Propiedades: Sellador/adhesivo con alta elasticidad permanente. No precisa imprimación en los materiales en base cemento, salvo que sean muy porosos. Alta adherencia con rápida polimerización. Puede utilizarse en paramentos verticales sin que descuelgue. Resistente a los distintos tipos de agua, a los agentes atmosféricos y al envejecimiento. Fácil aplicación. Pintable una vez seco. Excelente adherencia sobre aluminio sin necesidad de imprimación. Consumo: Colores: Blanco, gris (Antes BETOFLEX M20) Masilla adhesiva elástica de poliuretano monocomponente de bajo módulo para el sellado de juntas y el pegado y fijación de elementos constructivos con excelente adhesión a la mayoría de los materiales, y rápida polimerización por reacción con la humedad ambiental. Cumple con los requerimientos de las normas EN 15651-1 y EN 15651-4.
