# Sistema elástico de sellado de juntas de altas prestacione, PROPAM® TAPE FLEX de Molins

- Propiedad del archivo: CONSTRUNARIO
- Formato: FIEBDC-3/2012
- Programa: Construnario Versión 3.51
- Fecha de los precios: 09/07/2024
- Divisa: EUR

**MOL_PROTAPFLEX** kg Sistema elástico de sellado de juntas de altas prestacione, PROPAM® TAPE FLEX de Molins
Sistema elástico de sellado de juntas de altas prestacione, PROPAM® TAPE FLEX de Molins Campos de aplicación: Impermeabilización de juntas de dilatación en muros, canalizaciones, cubiertas y terrazas, depósitos de agua, depuradoras, piscinas, túneles, sótanos y galerías. Sellado de juntas entre materiales rígidos y flexibles. Reparación de juntas de gran tamaño sometidas a grandes movimientos. Sellado de grietas y fisuras irregulares en estructuras de hormigón. Reparación de juntas de dilatación ejecutadas con masillas. Propiedades: Gran elasticidad. Totalmente impermeable al agua. Apto para aplicaciones en inmersión permanente. Aplicable sobre soportes secos y húmedos. Buena resistencia química frente sales, ácidos y bases diluidos. Buena resistencia a los rayos UV. Buena resistencia y elasticidad incluso a bajas temperaturas. Su geotextil de polipropileno resistente a los álcalis, garantiza su compatibilidad con los productos cementosos. Fácil de colocar. Consumo: El consumo aproximado de adhesivo cuando se utilice BETOPOX® 920 P será de 0,7 a 1 Kg por metro de junta. Empleando FLEXITEC de 0,8 a 1,2 Kg por metro de junta. El consumo puede variar dependiendo de las condiciones e irregularidades del soporte. Se recomienda la realización de una prueba in-situ para determinar el consumo exacto. Colores: Gris (Antes BETOTAPE FLEX) PROPAM® TAPE FLEX es un sistema de sellado de altas prestaciones para juntas de dilatación, construcción, conexión, grietas o fisuras, compuesto por una banda de alta elasticidad, flexible e impermeable de elastómero termoplástico (TPE) con dos franjas laterales termosoldadas de geotextil. Una vez fijado al soporte permite grandes movimientos en más de una dirección, tanto en interior como en exterior. El sistema se fija mediante el adhesivo epoxi BETOPOX® 920 P o con un mortero de cemento de alta adherencia FLEXITEC, cuando se trate de juntas con humedad.
