# Sistema elástico de sellado de juntas de altas prestaciones, PROPAM® TAPE MONOFLEX de Molins

- Propiedad del archivo: CONSTRUNARIO
- Formato: FIEBDC-3/2012
- Programa: Construnario Versión 3.51
- Fecha de los precios: 09/07/2024
- Divisa: EUR

**MOL_PROTAPMONO** kg Sistema elástico de sellado de juntas de altas prestaciones, PROPAM® TAPE MONOFLEX de Molins
Sistema elástico de sellado de juntas de altas prestaciones, PROPAM® TAPE MONOFLEX de Molins Campos de aplicación: Impermeabilización de juntas de dilatación en muros, canalizaciones, cubiertas y terrazas, depósitos de agua, depuradoras, piscinas, túneles, sótanos y galerías. Sellado de juntas entre materiales rígidos y flexibles. Reparación de juntas de gran tamaño sometidas a grandes movimientos. Sellado de grietas y fisuras irregulares en estructuras de hormigón. Reparación de juntas de dilatación ejecutadas con masillas. Propiedades: Gran elasticidad. Totalmente impermeable al agua. Apto para aplicaciones en inmersión permanente. Aplicable sobre soportes secos y húmedos. Buena resistencia química frente sales, ácidos y bases diluidos. Buena resistencia a los rayos UV. Consumo: El consumo aproximado de adhesivo BETOPOX® 920 P será de 0,7 a 1 Kg por metro de junta. El consumo puede variar dependiendo de las condiciones e irregularidades del soporte. Se recomienda la realización de una prueba in-situ para determinar el consumo exacto. Colores: Gris (Antes BETOTAPE MONOFLEX) Sistema de sellado de altas prestaciones para juntas de dilatación, construcción, conexión, grietas o fisuras, compuesto por una banda de gran elasticidad e impermeable de elastómero termoplástico (TPE) perforada en ambos laterales para aumentar la adherencia. Una vez fijada al soporte permite grandes movimientos en más de una dirección, tanto en interior como en exterior. El sistema se fija mediante el adhesivo epoxi BETOPOX® 920 P. Cumple con los requerimientos de la norma EN 13967
