# Mortero hidrófugo coloreado, PROPAM® TECH BLOCK de Molins

- Propiedad del archivo: CONSTRUNARIO
- Formato: FIEBDC-3/2012
- Programa: Construnario Versión 3.51
- Fecha de los precios: 09/07/2024
- Divisa: EUR

**MOL_PROTECBLO** kg Mortero hidrófugo coloreado, PROPAM® TECH BLOCK de Molins
Mortero hidrófugo coloreado, PROPAM® TECH BLOCK de Molins Campos de aplicación: Adecuado para levantar muros con bloques coloreados, ladrillo cara vista y obras de rejuntado y albañilería en general. No adecuado para proyección a máquina. Propiedades: Facilidad de aplicación. Diversidad de colores. Muy buena trabajabilidad. Hidrófugo. Consumo: El consumo aproximado de PROPAM® BLOCK es de 24 kg/m2 por cada cm de espesor. Colores: (Antes PROPAM® BLOCK) El mortero PROPAM® TECH BLOCK está formulado a base de cemento, pigmentos, áridos silíceos seleccionados y plastificantes que mejoran la trabajabilidad.
