# Ligante hidráulico de fraguado y endurecimiento ultra rápido, PROPAM® TECH FAST de Molins

- Propiedad del archivo: CONSTRUNARIO
- Formato: FIEBDC-3/2012
- Programa: Construnario Versión 3.51
- Fecha de los precios: 09/07/2024
- Divisa: EUR

**MOL_PROTECFAST** kg Ligante hidráulico de fraguado y endurecimiento ultra rápido, PROPAM® TECH FAST de Molins
Ligante hidráulico de fraguado y endurecimiento ultra rápido, PROPAM® TECH FAST de Molins Campos de aplicación: Fijación rápida de cualquier elemento de albañilería sobre superficies verticales y horizontales, en interior y exterior. Colocación de tapas de alcantarilla, fijación de garras, tuberías, sanitarios, etc.. Colocación de cajas y vainas para instalaciones eléctricas. Colocación de premarcos. Adecuado para la detención de ligeras filtraciones de agua. Propiedades: Facilidad de aplicación. Tixotrópico. Excelente adherencia. Altas resistencias iniciales. No contiene cloruros. Hidrófugo. Consumo: El consumo aproximado de PROPAM® FAST es 1,8 Kg/dm3. Colores: Gris (Antes PROPAM® FAST) El mortero PROPAM® TECH FAST está formulado a base de cementos de altas resistencias y aditivos especiales que le confieren unas excelentes propiedades para un endurecimiento ultra rápido.
