# Agente de curado para hormigones y morteros en base resinas sintéticas, PROPAM® TECH FILM H de Molins

- Propiedad del archivo: CONSTRUNARIO
- Formato: FIEBDC-3/2012
- Programa: Construnario Versión 3.51
- Fecha de los precios: 09/07/2024
- Divisa: EUR

**MOL_PROTECFILM** kg Agente de curado para hormigones y morteros en base resinas sintéticas, PROPAM® TECH FILM H de Molins
Agente de curado para hormigones y morteros en base resinas sintéticas, PROPAM® TECH FILM H de Molins Campos de aplicación: Curado de grandes superficies de hormigón y mortero en: Autopistas, carreteras y puentes. Pavimentos, hormigón estructural. Presas y canales. Hormigones vistos y arquitectónicos. Elementos prefabricados. Obras de rehabilitación con morteros especiales. Apto para el empleo sobre hormigones y morteros sobre los que se pretenda aplicar un tratamiento posterior como pinturas, revocos, alicatados, solados, etc. Propiedades: Forma una película transparente que limita la evaporación del agua de hidratación del cemento. Protege frente a los agentes atmosféricos como el sol y el viento. No altera el aspecto superficial final del hormigón, desapareciendo por acción de los agentes atmosféricos. Permite mantener la relación A/C garantizando las características mecánicas esperadas y mejorando la resistencia a las heladas. Mejora la resistencia a la abrasión y reduce la formación de polvo de la superficie. Al disminuir la evaporación, se disminuyen las tensiones internas y el riesgo de aparición de fisuras. No modifica los tiempos de fraguado. Consumo: El consumo de BETOFILM H es aproximadamente de . 150 – 200 g/m2 Entre 5 y 6 m2 de superficie tratada por litro de producto. Estas dosificaciones son orientativas y deberán ajustarse en cada caso mediante ensayos representativos. Colores: (Antes BETOFILM H) PROPAM® TECH FILM H es un agente de curado listo para su empleo, basado en una dispersión acuosa de polímeros sintéticos, que se aplica en forma de fina película sobre la superficie del hormigón o mortero fresco, evitando la evaporación prematura del agua de la superficie facilitando una correcta hidratación y fraguado.
