# Mortero refractario, PROPAM® TECH REFRACTARIO de Molins

- Propiedad del archivo: CONSTRUNARIO
- Formato: FIEBDC-3/2012
- Programa: Construnario Versión 3.51
- Fecha de los precios: 09/07/2024
- Divisa: EUR

**MOL_PROTECREFR** kg Mortero refractario, PROPAM® TECH REFRACTARIO de Molins
Mortero refractario, PROPAM® TECH REFRACTARIO de Molins Campos de aplicación: El mortero PROPAM® REFRACTARIO está indicado para la colocación de ladrillos refractarios en hornos, chimeneas, barbacoas, etc, tanto en interior como en exterior. También es adecuado para revestir paredes que estén sometidas bajo ambientes de contacto con fuego o altas temperaturas. Propiedades: Facilidad de aplicación. Resiste hasta 1200º C. Altas resistencias mecánicas. Consumo: El consumo aproximado de PROPAM® REFRACTARIO es de 18 Kg/m2 y cm de espesor. Colores: Gris (Antes PROPAM® REFRACTARIO) El mortero PROPAM® TECH REFRACTARIO está formulado a base de cemento fundido y áridos especiales seleccionados que le proporcionan la capacidad de resistir temperaturas de hasta 1200ºC.
