# Mortero de montaje de altas prestaciones para la fijación y rejuntado de bloques de vidrio, PROPAM® TECH GLAS de Molecor

- Propiedad del archivo: CONSTRUNARIO
- Formato: FIEBDC-3/2012
- Programa: Construnario Versión 3.51
- Fecha de los precios: 09/07/2024
- Divisa: EUR

**MOL_PROTEGLAS** kg Mortero de montaje de altas prestaciones para la fijación y rejuntado de bloques de vidrio, PROPAM® TECH GLAS de Molecor
Mortero de montaje de altas prestaciones para la fijación y rejuntado de bloques de vidrio, PROPAM® TECH GLAS de Molecor Campos de aplicación: Colocación y rejuntado de bloques de vidrio en ventanales y tabiques interiores o exteriores. Propiedades: Gran adherencia. Facilidad de aplicación. Elevado índice de blancura. Consumo: El consumo aproximado en kg/m2 de PROPAM® GLAS para operaciones de montaje y rejuntado con una junta de 10 mm depende de las dimensiones del boque: Para el bloque de dimensiones 19x19x8 cm será de unos 15 Kg/m2. Colores: Blanco (Antes PROPAM® GLAS) El mortero de montaje PROPAM® TECH GLAS está formulado a base de cemento, áridos seleccionados, aditivos orgánicos y resinas que confieren una buena trabajabilidad, retención de agua y adherencia.
