# Mortero de fraguado rápido, para reparaciones y anclajes, PROPAM® TECH PRONTO de Molins

- Propiedad del archivo: CONSTRUNARIO
- Formato: FIEBDC-3/2012
- Programa: Construnario Versión 3.51
- Fecha de los precios: 09/07/2024
- Divisa: EUR

**MOL_PROTEPRO** kg Mortero de fraguado rápido, para reparaciones y anclajes, PROPAM® TECH PRONTO de Molins
Mortero de fraguado rápido, para reparaciones y anclajes, PROPAM® TECH PRONTO de Molins Campos de aplicación: El mortero PROPAM® PRONTO está indicado para obras de albañilería en general en las que se requiera una buena resistencia a corto plazo, tales como: aristados, pequeños anclajes, reglajes, colocación de marcos, revocados en tiempo frío, montaje de tabiquería rápida, etc.. Se obtienen fraguados rápidos con altas resistencias. Propiedades: Facilidad de aplicación. Elevada trabajabilidad. Evita mezclas. Rápido endurecimiento. Consumo: El consumo aproximado de PROPAM® PRONTO es de: 22 Kg/m2 y cm de espesor. Colores: Gris (Antes PROPAM® PRONTO) El mortero PROPAM® TECH PRONTO está formulado a base de cemento, áridos silíceos seleccionados y aditivos que le confieren muy buena trabajabilidad, así como un tiempo de fraguado rápido.
