# Mortero ligero para aislamiento térmico continuo, PROPAM® THERM 50 de Molins

- Propiedad del archivo: CONSTRUNARIO
- Formato: FIEBDC-3/2012
- Programa: Construnario Versión 3.51
- Fecha de los precios: 09/07/2024
- Divisa: EUR

**MOL_PROTHERM** kg Mortero ligero para aislamiento térmico continuo, PROPAM® THERM 50 de Molins
Mortero ligero para aislamiento térmico continuo, PROPAM® THERM 50 de Molins Campos de aplicación: Mortero destinado a crear un aislamiento térmico continuo por el exterior en fachadas y bajo cubiertas, tanto en obra nueva como en rehabilitación. Especialmente efectivo en la resolución de puentes térmicos donde el soporte no es uniforme en planimetría. Solución rápida, económica y eficaz, para conseguir ambientes climáticamente bien protegidos, con el consiguiente ahorro energético. Propiedades: Proyectable a máquina. Elimina los puentes térmicos. Impermeable al agua y permeable al vapor de agua, con lo que evita posibles condensaciones. Alta tixotropía, que permite obtener espesores de 2 a 8 cm. Consumo: El consumo de PROPAM® TERM 50 es de 1,8 kg/m2 y centímetro de espesor. Colores: Blanco (Antes PROPAM® TERM 50) PROPAM® THERM 50 es un mortero de cal de muy baja densidad que actúa como aislamiento térmico continuo. Está formulado a base de aglomerantes hidráulicos, áridos seleccionados y aditivos específicos. Se presenta como mortero monocomponente.
