# Mortero hidrófugo de revoco de acabado fino, PROPAM® WALL FINO de Molins

- Propiedad del archivo: CONSTRUNARIO
- Formato: FIEBDC-3/2012
- Programa: Construnario Versión 3.51
- Fecha de los precios: 09/07/2024
- Divisa: EUR

**MOL_PROWALLFIN** kg Mortero hidrófugo de revoco de acabado fino, PROPAM® WALL FINO de Molins
Mortero hidrófugo de revoco de acabado fino, PROPAM® WALL FINO de Molins Campos de aplicación: Uso en exteriores e interiores, tanto en paredes como en techos, sobre enfoscado previo de mortero de cemento o sobre fabrica de ladrillo Está indicado para la colocación en capa fina como mortero de terminación en revoques de patios de luces, garajes, fachadas, interiores, etc. Mejora las características de los morteros tradicionales y además está preparado para su utilización mediante proyección mecánica. Al mismo tiempo, permite recibir cualquier tipo de terminación, obteniendo acabados decorativos. Para acabados blancos de mayor finura, utilizar PROPAM® FINO PLUS (sólo zona Sur de España. Propiedades: Facilidad de aplicación. Buena fluidez en la máquina de proyectar. Permite cualquier tipo de acabado (liso, fratasado, remolinado, tirolesa, etc.). Elevada impermeabilidad al agua de lluvia. Consumo: 11 kg/m2 Por cada 0,5 cm de espesor Las deficiencias de planeidad y el tipo de acabado pueden alterar el rendimiento. Colores: Gris, blanco (Antes PROPAM® FINO) El mortero PROPAM® WALL FINO está formulado a base de cemento, áridos silíceos seleccionados y aditivos que le confieren muy buena trabajabilidad y estabilidad en la proyección a máquina.
