# Revestimiento monocapa acabado piedra, PROPAM® WALL PIEDRA de Molins

- Propiedad del archivo: CONSTRUNARIO
- Formato: FIEBDC-3/2012
- Programa: Construnario Versión 3.51
- Fecha de los precios: 09/07/2024
- Divisa: EUR

**MOL_PROWALLPIED** kg Revestimiento monocapa acabado piedra, PROPAM® WALL PIEDRA de Molins
Revestimiento monocapa acabado piedra, PROPAM® WALL PIEDRA de Molins Campos de aplicación: Revestimiento de fachadas aplicable directamente al cerramiento de la obra. Sobre soportes de rehabilitación o de dudosa adherencia consultar con nuestro Departamento Técnico. Propiedades: Impermeable al agua de lluvia. Permeable al vapor de agua, para evitar condensaciones. Acabado altamente decorativo. Se aplica directamente al cerramiento. Especial fachadas Excelente trabajabilidad. Sin descuelgue Excelente Tiempo abierto Aplicable hasta 20mm. Consumo: 16 kg/m2 por cada cm de espesor. Colores: Blanco, Marfil, Gris, Amarillo, Rojo, Rosa, Marrón, Verde, Marrón Claro, Rosa Porriño, Gris Claro (Antes REVAT® PIEDRA) Revestimiento monocapa a base de cemento, áridos seleccionados y diferentes aditivos que proporcionan un acabado de protección y decoración del edificio.
