# Líquido hidrorepelente y protector, PROPAM® WALL PROTEC ACU de Molins

- Propiedad del archivo: CONSTRUNARIO
- Formato: FIEBDC-3/2012
- Programa: Construnario Versión 3.51
- Fecha de los precios: 09/07/2024
- Divisa: EUR

**MOL_PROWALLPROACU** kg Líquido hidrorepelente y protector, PROPAM® WALL PROTEC ACU de Molins
Líquido hidrorepelente y protector, PROPAM® WALL PROTEC ACU de Molins Campos de aplicación: Tratamiento de piezas de cerámica absorbentes: gres, terracota, etc. Protección de revestimientos cerámicos en cocinas, baños, etc. Tratamiento de fachadas en piedra natural, ladrillos, morteros monocapa, estucos de cal y otros materiales porosos. Propiedades: Excelente capacidad de penetración. Protección frente a salitres, humedades, polvo, etc. No modifica la textura original del soporte. Resistente a detergentes y productos de limpieza domésticos. Consumo: El consumo depende de la porosidad del material sobre el que se aplica, de la intensidad del tratamiento y del sistema de aplicación A título orientativo el consumo es de 1 litro cada 10-15 m2 Colores: (Antes REVAT® PROTEC ACU) PROPAM® WALL PROTEC ACU es una solución impermeabilizante y protectora, que penetra fácilmente en el interior de la cerámica y del mortero; de este modo crea una barrera al paso de la humedad, evitando manchas y eflorescencias.
