# Mortero monocapa de acabado raspado,PROPAM® WALL RASPADO de Molins

- Propiedad del archivo: CONSTRUNARIO
- Formato: FIEBDC-3/2012
- Programa: Construnario Versión 3.51
- Fecha de los precios: 09/07/2024
- Divisa: EUR

**MOL_PROWALLRAS** kg Mortero monocapa de acabado raspado,PROPAM® WALL RASPADO de Molins
Mortero monocapa de acabado raspado,PROPAM® WALL RASPADO de Molins Campos de aplicación: Revestimiento de fachadas aplicable directamente al cerramiento de la obra. Sobre soportes de rehabilitación o de dudosa adherencia consultar con nuestro Departamento Técnico. Propiedades: Impermeable al agua de lluvia. Permeable al vapor de agua, para evitar condensaciones. Acabado altamente decorativo. Se aplica directamente al cerramiento. Especial fachadas Excelente trabajabilidad. Aplicable hasta 20mm. Consumo: 21 kg/m2 por cm de espesor. Colores: Alabastro, Amarillo, Arcilla, Arena, Beige, Blanco, Figueras, Gamuza, Gris, Gris Claro, Hueso, Marfil, Ocre, Paja, Pasión, Piedra, Rojo, Rubí, Salmón, Teja, Tostado, Nácar, Tierra (Antes REVAT® RASPADO) Revestimiento monocapa a base de cemento, áridos seleccionados y diferentes aditivos que proporcionan un acabado de protección y decoración del edificio.
