# Recubrimiento fino para alisado superficial,PROPAM® WALL RENOVATE de Molins

- Propiedad del archivo: CONSTRUNARIO
- Formato: FIEBDC-3/2012
- Programa: Construnario Versión 3.51
- Fecha de los precios: 09/07/2024
- Divisa: EUR

**MOL_PROWALLRENO** kg Recubrimiento fino para alisado superficial,PROPAM® WALL RENOVATE de Molins
Recubrimiento fino para alisado superficial,PROPAM® WALL RENOVATE de Molins Campos de aplicación: Sobre soportes de cemento, hormigón, ladrillo, piedra. Interior y exterior. Tendidos y alisados en capa fina. Puede aplicarse sobre hormigón, mortero de enlucido, monocapa, etc, siempre que los soportes sean cohesivos, estén bien adheridos y exentos de polvo, aceite y grasa. Permite su aplicación sobre soportes de baja adsorción como cerámica esmaltada o pinturas acrílicas resistentes, limpias y bien adheridas Mortero componente del SISTEMA ANTIFISURAS Propiedades: Porporciona un acabado muy fino y blanco. Impermeable al agua de lluvia. Gran adherencia sobre una gran variedad de superficies de hormigón y albañilería. Aplicable hasta 6 mm de espesor Facilidad de aplicación. No descuelga. Consumo: 1,3 kg/m2 Por cada mm de espesor Las deficiencias de planeidad pueden alterar el rendimiento. Colores: Blanco (Antes PROPAM® RENOVACIÓN) PROPAM® WALL RENOVATE es un mortero hidráulico que actúa de recubrimiento para reparar fachadas, especialmente diseñado para la rehabilitación de fachadas con plaquetas vitraicas. Está formulado a base de cemento, áridos seleccionados, y resinas.
