# Mortero hidrofugo de revoco, PROPAM® WALL REVOC de Molins

- Propiedad del archivo: CONSTRUNARIO
- Formato: FIEBDC-3/2012
- Programa: Construnario Versión 3.51
- Fecha de los precios: 09/07/2024
- Divisa: EUR

**MOL_PROWALLREVO** kg Mortero hidrofugo de revoco, PROPAM® WALL REVOC de Molins
Mortero hidrofugo de revoco, PROPAM® WALL REVOC de Molins Campos de aplicación: Obras de albañilería en general: mampostería, enlucidos, revoques, patios de luces, garajes, etc. Sobre soportes de rehabilitación o de dudosa adherencia consultar con nuestro Departamento Técnico. Mejora las características de los morteros tradicionales y además está preparado para su utilización mediante proyección mecánica. Al mismo tiempo, permite recibir cualquier tipo de terminación, obteniendo acabados decorativos. Propiedades: Impermeable al agua de lluvia. Permeable al vapor de agua, para evitar condensaciones. Se aplica directamente al cerramiento. Aplicable hasta 20mm. Facilidad de aplicación. Buena fluidez en la máquina de proyectar. Permite recibir cualquier tipo de terminación, obteniendo acabados decorativos (liso, fratasado, remolinado tirolesa, etc.). Consumo: 23 kg/m2 Por cada cm de espesor Las deficiencias de planeidad y el tipo de acabado pueden alterar el rendimiento. Colores: Blanco, gris (Antes PROPAM® REVOC) Mortero a base de cemento, cal, áridos seleccionados y diferentes aditivos que le confieren muy buena trabajabilidad y le porporcionan una gran impermeabilidad.
