# Revestimiento acrílico a base de resina para fachadas, REVAT® FILM de Molins

- Propiedad del archivo: CONSTRUNARIO
- Formato: FIEBDC-3/2012
- Programa: Construnario Versión 3.51
- Fecha de los precios: 09/07/2024
- Divisa: EUR

**MOL_REVATFILM** kg Revestimiento acrílico a base de resina para fachadas, REVAT® FILM de Molins
Revestimiento acrílico a base de resina para fachadas, REVAT® FILM de Molins Campos de aplicación: Revestimiento de todo tipo de fachadas e interiores sobre enfoscados de mortero de cemento, yeso, hormigón, y pinturas en buen estado. Propiedades: Impermeable al agua de lluvia. Transpirable. Excelente adherencia sobre el soporte. Excelente resistencia a la intemperie. Consumo: El consumo aproximado de REVAT® FILM es de 350g/m2 por mano y según tipo de soporte. Colores: Blanco polar, Blanco, Alabastro, Hueso, Piedra, Figueras, Paja, Pasión, Marfil, Ocre, Rosa, Salmón, Teja, Arcilla, Rojo, Arena, Ceniza, Plata, Plomo, Gris, Cuero, Óxido, Verde, Esmeralda, Metálico REVAT® FILM es un revestimiento a base de resina de copolímeros acrílico-estirénicos, cargas, pigmentos minerales y aditivos que proporcionan un acabado de protección y decoración del edificio.
