# Mortero de revestimiento para fachadas a base de resina de copolímeros acrílicos, REVAT® PLAS de Molins

- Propiedad del archivo: CONSTRUNARIO
- Formato: FIEBDC-3/2012
- Programa: Construnario Versión 3.51
- Fecha de los precios: 09/07/2024
- Divisa: EUR

**MOL_REVPLAS** kg Mortero de revestimiento para fachadas a base de resina de copolímeros acrílicos, REVAT® PLAS de Molins
Mortero de revestimiento para fachadas a base de resina de copolímeros acrílicos, REVAT® PLAS de Molins Campos de aplicación: Revestimiento de todo tipo de fachadas e interiores sobre enfoscados de mortero de cemento, yeso, hormigón, etc. Propiedades: Impermeable al agua de lluvia. Transpirable. Excelente adherencia sobre el soporte. Excelente resistencia a la intemperie. Consumo: El consumo aproximado de REVAT® PLAS es de 2,5-3,0 Kg/m2. Colores: Blanco polar, Blanco, Alabastro, Hueso, Piedra, Figueras, Paja, Pasión, Marfil, Ocre, Rosa, Salmón, Teja, Arcilla, Rojo, Arena, Ceniza, Plata, Plomo, Gris, Cuero, Óxido, Verde, Esmeralda, Metálico REVAT® PLAS es un mortero de revestimiento a base de resina de copolímeros acrílicos, áridos seleccionados y aditivos que proporcionan un acabado de protección y decoración del edificio.
