# Mortero acrílico autolimpiable para revestimientos de fachadas, REVAT® PLAS SLX de Molins

- Propiedad del archivo: CONSTRUNARIO
- Formato: FIEBDC-3/2012
- Programa: Construnario Versión 3.51
- Fecha de los precios: 09/07/2024
- Divisa: EUR

**MOL_REVPLASSLX** kg Mortero acrílico autolimpiable para revestimientos de fachadas, REVAT® PLAS SLX de Molins
Mortero acrílico autolimpiable para revestimientos de fachadas, REVAT® PLAS SLX de Molins Campos de aplicación: Revestimiento de todo tipo de fachadas e interiores sobre enfoscados de mortero de cemento, yeso, hormigón, etc. Especialmente recomendado para fachadas en zonas con climas húmedos y lluviosos. Apto para climatología extrema como alta montaña o zonas costeras y ambiente marino. Propiedades: Evita el desarrollo de bacterias y hongos. Autolimpiable con el agua de lluvia. Transpirable. Excelente resistencia a la intemperie. Efecto perleo que evita la acumulación de suciedad en superficie. Durabilidad aumentada por el efecto de los siloxanos. Fotocatalítico y descontaminante. Consumo: El consumo aproximado de REVAT® PLAS SLX es de 2,5-3,0 Kg/m2. Colores: Blanco polar, Blanco, Alabastro, Hueso, Piedra, Figueras, Paja, Pasión, Marfil, Ocre, Rosa, Salmón, Teja, Arcilla, Rojo, Arena, Ceniza, Plata, Plomo, Gris, Cuero, Óxido, Verde, Esmeralda, Metálico REVAT® PLAS SLX es un mortero de revestimiento acrílico modificado con resinas de silicona y polisiloxanos, áridos seleccionados, aditivos, agentes fungicidas, que le confieren un elevado poder de hidrofugación, fotocatalitico y descontaminante, proporcionando al edificio un acabado de protección y decoración de muy alta durabilidad.
